# Erweiterung Grundschule Dernbach
Angebotsaufforderung (GAEB DA XML 3.3, DA83)
Projekt: 2402
Währung: EUR
Erstellt mit: GXML Toolbox V3.3 R20220330, ORCA AVA 27 27.00.00, 17.07.2026

## 13 Fliesenarbeiten

### Titel 01 Vorbereitende Arbeiten

**01.1 Risse im Estrich schließen**
Risse im Estrich mittels Winkelschleifer
aufweiten und mit Epoxidharz ausgießen.
Quer zur Rissbildung Estrichklammern aus
Edelstahl nach Angabe des Herstellers
einbauen und mit Epoxidharz vergießen.
Menge: 3,000 m

**01.2 Einmessen der Belagsflächen**
gemäß der Architektenpläne.
Menge: 1,000 Psch

**01.3 Haftgrundierung, Bodenfläche**
Saugfähige zementäre Untergründe, wie
Beton oder Zementestriche, zum Verlegen
der Bodenfliesen vollflächig mit einer
Haftgrundierung versehen.
Angeb. Fabrikat : .....
Menge: 41,000 m²

**01.4 Wandflächen vorbereiten**
Gipskartonwände mit Grundier- / Kontaktmittel (Acrylharz-Voranstrich, lösemittelfrei) vorbereiten.
Die Wände sind vorher von losen Bestandteilen zu säubern.
Bei Bodenflächen Pfützenbildung vermeiden;
Grundierung zu einem hornartigen Film trocknen lassen.
Verbrauch:  ca 100 - 200 ml/m² (+Wasser)

.......................................................
angeb. Fabrikat:
Menge: 50,000 m²

**01.5 Wandflächen vorbereiten**
Stahlbetonwändenwände mit Grundier- / Kontaktmittel  vorbereiten.
Die Wände sind vorher von losen Bestandteilen zu säubern.

Fabrikat: PCI-Gisogrund o. gleichwertig
(Mischungsverhältnis: PCI GISOGRUND : Wasser = 1 : 1)

.......................................................angeb. Fabrikat
Menge: 5,000 m²

**01.6 Beton- und Putzüberstände entfernen**
Beton- und Putzüberstände sowie sonstige
Unebenheiten des Untergrundes vor
Verlegung des Bodenbelages entfernen und
entsorgen.
Menge: 5,000 m2

**01.7 Estrichoberfläche abschleifen**
Estrichoberfläche, absanden und
staubend, zur Aufnahme eines neuen
Oberflächenbelages oder einer
Beschichtung, abschleifen; anfallenden
Staub absaugen.
Menge: 41,000 m2

**01.8 Estrichoberfläche abfräsen**
Estrichoberfläche, absanden und
staubend, zur Aufnahme eines neuen
Oberflächenbelages oder einer
Beschichtung, abfräsen; anfallenden
Staub absaugen.
Frästiefe: 10mm
Menge: 5,000 m2

**01.9 Untergründe vollflächig spachteln**
Untergründe vollflächig mit einer
selbsverlaufenden, schnell trocknenden
und spannungsarmen Dickschicht-
Hybridspachtelmasse Schönox HS 50
ausgleichen,
Schichtdicke im Mittel 10mm

angeb. Fabrikat:

.......................................................
Menge: 25,000 m²

**01.10 Armierte Untergründe grundieren**
Armierte Untergründe mit Schönox KH
FIX oder gleichwertig
vollflächig grundieren.

.......................................................
angeb. Fabrikat:
Menge: 50,000

**01.11 Risse im Estrich schließen**
Risse im Estrich mittels Winkelschleifer
aufweiten und mit Epoxidharz ausgießen.
Quer zur Rissbildung Estrichklammern aus
Edelstahl nach Angabe des Herstellers
einbauen und mit Epoxidharz vergießen.
Menge: 10,000 m

**01.12 Fußboden-Höhenausgleich, Fliesen**
Fußboden-Höhenausgleich, Aufbringen
einer Haftgrundierung, größere
Unebenheiten der zu verfliesenden
Flächen, mit Zementmörtel ausgleichen.
Mörtelgruppe : P III
Preis pro 1 cm Dicke : .....
Menge: 10,000 m2

**01.13 Prüfung Feuchtigkeit, CM-Methode,Estrich**
Prüfung des Feuchtigkeitsgehaltes des
Estrichs mit der CM-Methode, gemäß
Arbeitsanweisung für CM-Messung des
Bundesverbandes Estrich und Belag, inkl.
genauen Protokollierens der Messstellen
und Messergebnisse. Ausführung nach
Angabe der Bauleitung. Die
Messergebnisse sind der Bauleitung
vorzulegen.
Art des Estrichs : .....
Estrichfläche : bis 200 m2
Anzahl d. Proben : mind. 3
Menge: 6,000 St

**01.14 Überstand von Randstreifen entfernen**
Überstand von Randstreifen anderer
Gewerke an Wänden und
Estrichbegrenzungen nach dem Verlegen
und Verfugen des Bodenbelages entfernen.
Menge: 100,000 m

### Titel 02 Wandfliesen

**02.1 Abdichtung**
Dichtklebung liefern und als Feuchtigkeitsabdichtung auf trockene Estrichböden und Wandflächen (Bereich Waschbecken, WC) fachgerecht aufspachteln bzw. streichen.
Ausführung nur nach Absprache mit dem AG.

Fab.: Schönox oder gleichwertig
I-Fix zusammen mit der Schönox AB-Matte
I-Fix vollflächig aufbringen, AB-Matte vollflächig einlegen und blasenfrei eindrücken

.......................................................
angeb. Fabrikat:
Menge: 25,000 m²

**02.2 Dichtband**
zur Sicherung von Eckfugen und Boden-Wand-Anschlüssen liefern und fachgerecht einbauen.
Überlappungen sorgfältig ausführen.
Elastisches Gewebeband mit Synthese-Kautschuk-Mittelstreifen.

Fab.: Schönox ST Dichtband o. gleichwertig

.......................................................
ang.Fabrikat
Menge: 21,000 m

**02.3 Dichtmanschetten**
Rohrdurchführungen mit einer Dehnzonendichtmanschette liefern und vorschriftsmässig eindichten.

........................................
angeb. Fabrikat
Menge: 10,000 Stk

**02.4 Wandfliesen, EG, Dünnbett,**
Wandbekleidung aus keramischen Fliesen,
in Innenräumen auf
verlegefertigen Untergrund im Dünnbett
mit hydraulisch erhärtendem
Dünnbettmörtel liefern und verlegen.
Format : 30x60 cm
Kanten kalibriert
Oberfläche : eben
Fabrikat :
Villeroy & Boch
pure base Beton
Sand grey
Menge: 50,000 m2

**02.5 Anarbeiten Fenstereinrahmung**
Anarbeiten des Fliesenbodenbelages an die bauseitige Fenstereinrahmung
Fliesen lot und flochtgerecht anarbeiten, ohne versatz,
sichtbarer senkrechter und waagerechter Anschluß zur späteren Versiegelung
Menge: 8,000 m

**02.6 Zulage WC Betätigungsplatte**
für das Herstellen einer Aussparung für die WC-Betätigungsplatte / Wasserspülung gem. Angabe des Arch. (Lage / Anordnung im Fliesenraster!!).
Größe: ca. 0,20 x 0,25 cm
Menge: 1,000 Stk

**02.7 Zulage Urinal Betätigungsplatte**
für das Herstellen einer Aussparung für die WC-Betätigungsplatte / Wasserspülung gem. Angabe des Arch. (Lage / Anordnung im Fliesenraster!!).
Größe: ca. 0,15 x 0,15 cm
Menge: 1,000 Stk

**02.8 Fliesen, Löcher herstellen**
Löcher im Fliesenbelag zur Durchführung
von Installationsrohren sowie zum Einbau
von Steckdosen u. dgl. herstellen.
Menge: 20,000 St

**02.9 Verfugung**
Wandfläche mit einem Flex-
Fugenmörtel als Zulage verfugen.
Farbe nach Bemusterung durch den Bauherrn.
Menge: 50,000 m²

**02.10 Eckschienen/Leisten**
Schlüter®-QUADEC als Belagsabschluss-
oder Eckprofil mit trapezförmig
gelochtem Befestigungsschenkel und rechtwinkliger
Sichtfläche liefern und fachgerecht
einbauen.
Der Einbau von Formteilen wie Außenecken
oder Innenecken
ist in die Einheitspreise einzurechnen.
wird gesondert vergütet.
Die Verarbeitungshinweise des Herstellers sind
zu beachten.
Material: EB = Edelstahl gebürstet

angeb. Fabrikat:

.......................................................
Menge: 30,000 m

**02.11 Dauerplastische Fugen**
Dauerplastische Fugen als Anschlußfugen mit einem für Küchenbereiche geeignetem Silikon ausbilden.

Farbe nach Wahl.
Menge: 150,000 m

### Titel 03 Bodenfliesen

**03.1 Abdichtung**
Dichtklebung liefern und als Feuchtigkeitsabdichtung auf trockene Estrichböden und Wandflächen (Bereich Waschbecken, WC) fachgerecht aufspachteln bzw. streichen.
Ausführung nur nach Absprache mit dem AG.

Fab.: Schönox oder gleichwertig
I-Fix zusammen mit der Schönox AB-Matte
I-Fix vollflächig aufbringen, AB-Matte vollflächig einlegen und blasenfrei eindrücken

.......................................................angeb. Fabrikat
Menge: 45,000 m²

**03.2 Dichtband**
zur Sicherung von Eckfugen und Boden-Wand-Anschlüssen liefern und fachgerecht einbauen.
Überlappungen sorgfältig ausführen.
Elastisches Gewebeband mit Synthese-Kautschuk-Mittelstreifen.

Fab.: Schönox ST Dichtband o. gleichwertig

.......................................................
Ang.Fabrikat
Menge: 50,000 m

**03.3 Bodenfliesen EG**
*** Bedarfsposition ohne GB
Bodenfliesen aus keramischen Fliesen,
glasiert, in Innenräumen auf
verlegefertigen Untergrund im Floating-Buttering-
Verfahren mit Schönox Q20 Hybrid
Dünnbettmörtel liefern und verlegen.
Format : 60x60 cm
Kanten kalibriert
Oberfläche : eben
Rutschfestigkeitsklasse : min R 10, geeignet für öffentliche Räume.
Untergrund: Zemenzheizestrich
Einbauort Erdgeschoss
Fabrikat :
Villeroy & Boch
pure base Beton
Sand grey
Menge: 25,000 m2

**03.4 Sockel, h=6cm, auf Gipskarton**
Sockel zu vorg. Fliesen, passend
zum Bodenbelag
Höhe: 6 cm
Untergrund: Gipskarton

liefern und im Dünnbett verlegen.
Menge: 50,000 m

**03.5 Bodenfliesen OG**
Bodenfliesen aus keramischen Fliesen,
uni, glasiert, in Innenräumen auf
verlegefertigen Untergrund im Floating-Buttering-
Verfahren mit Schönox Q20 Hybrid
Dünnbettmörtel liefern und verlegen.
Format : 60x60 cm
Kanten kalibriert
Oberfläche : eben
Rutschfestigkeitsklasse : min R 10, geeignet für öffentliche Räume.
Untergrund: Zemenzheizestrich
Einbauort Erdgeschoss
Fabrikat :
Villeroy & Boch
pure base Beton
Sand grey
Menge: 19,000 m2

**03.6 Sockel, h=6cm, auf Stahlbetonwand**
Sockel zu vorg. Fliesen, passend
zum Bodenbelag
Höhe: 6 cm
Untergrund: Stahlbetonwand.

liefern und im Dünnbett verlegen.
Menge: 20,000 m

**03.7 Verfugung**
Bodenfläche mit einem Flex-
Fugenmörtel als Zulage verfugen.
Farbe nach Bemusterung durch den Bauherrn.
Menge: 45,000 m²

**03.8 Verfugung Sockel**
Fliesensockel mit einem Flex-
Fugenmörtel als Zulage verfugen.
Farbe nach Bemusterung durch den Bauherrn.
Menge: 70,000 m

**03.9 Trennschiene, Edelstahl**
Trennschiene aus Edelstahl in
verschiedenen Längen an Übergängen,
umlaufend als Abschluss zu anderen Bodenbelägen
liefern und einbauen.
Menge: 10,000 m

### Titel 04 Küche

#### Bereich 04.01 Wandfliesen

**04.01.1 Grundierung Wand**
Grundierung, lösemittelfrei, Wand:
Porenfüllende Grundierung mit Eurolan FK 28,
transparentes, lösemittelfreies,
2-K-Reaktionsharz auf Epoxidharzbasis.
Verbrauch ca. 300-500g/m2,
jenach Saugfähigkeit des Untergrundes liefern und sach
und fachgerecht aufbringen.
Untergrund 1 : Trockenbauwand mit Aquapaneel
Untergrund 2 : Trockenbauwand 2- lagig beplankt mit
Knauf- Diamantplatte
Menge: 135,000 m²

**04.01.2 Rohrdurchführung Wand**
Rohrdurchführungen Wandbereich abdichten,
Abdichten der Rohrdurchführungen mit der
Superflex MA 1 dichtmanschette.
Die dichtmanschette wird in das aufgespachtelte
Superflex 40S, lösemittelfreier 2-K Epoxidharzkleber,
eingedrückt und anschliessend mit Superflex 40 S
überspachtelt.
Der letzte Auftrag superflex 40 S wird mit
ofengetrocktnetem Quarzsand ( 0,7-1,2mm)
abgestreut.
Menge: 15,000 Stk

**04.01.3 Raumecken abdichten, senkrecht**
Abdichten der Raumecken mit Superflex AB 75,o.gleichwertig
hochelastisches, gewebekaschiertes
Spezial-Elastomer-Abdichtband, am anschluß Boden-Wand
und Wand-Wand.
Das Abdichtband wird in das aufgespachtelte Superflex
40 S 2-K-Epoxidharz eingedrückt und anschliessend im
Randbereich überspachtelt.

.......................................................angeb. Fabrikat
Menge: 45,000 m

**04.01.4 Flächenandichtung Wand**
Flächenabdichtung der senkrechten
Flächen an Wand und boden mit Superflex 40,o. gleichwertig
lösemittelfrei, rollfähige 2-K-Flächenabdichtung auf
Epoxidharzbasis auf der noch klebrigen Grundierung
ausführen.
1. Auftrag Superflex 40 mit Spitzzahnglätter aufkämmen
und unmittelbar danach gleichmässig ca 1,5mmdick mit
der Glättkelle abziehen.
2. auftrag erfolgt frühestens nach 24 Std nach dem 1.
auftrag.
Die noch frische Flächenabdichtung ( letzter auftrag)
wird mit ofengetrocknetem Quarzsand abgestreut.
Nach dem ausreagieren der Abdichtung(ca.1-2 Tage)
ist der überschüssige Quarzsand zu eentfernen.

.......................................................angeb. Fabrikat
Menge: 135,000 m²

**04.01.5 Wandfliese Küche**
Wandfliesen, Format 30/60, liefern und mit
Reaktionsharzklebemörtel im Dünnbettverfahren verlegen.
Fabrikat : Agrob Buchtal oder gleichwertig
  Plural Plus 2
  Farbe : lichtgrau
Menge: 135,000 m²

**04.01.6 Verfugung Wandfliese**
Wandfliesen mit Epoxhidharzmörtel, säure- u.
laugenbeständig verfugen.
Fabrikat : PCI Rigamuls, oder gleichwertig
farbe: hellgrau

.......................................................angeb. Fabrikat
Menge: 135,000 m²

**04.01.7 Zulage Ausklinkungen**
Zulage für das Herstellen von Ausklinkungen bedingt
durch Rohrdurchführungen im Wandbelag.
Menge: 10,000 Stk

**04.01.8 Anarbeiten Rolltorprofil**
Anarbeiten des Fliesenbelages an bauseitiges Führungsprofil er Rolltoranlage Mensa
Menge: 6,000 m

**04.01.9 Eckschutzschienen Edelstahl**
Edelstahlschienen V 4A,
als Eckschutzschienen, L 40/40mm
liefern, und im Bereich der Aussenecken des Wandbelags
einbauen.
Menge: 18,000 m

**04.01.10 Dauerplastische Fugen**
Dauerplastische Fugen als Anschlußfugen mit einem für
Küchenbereiche geeignetem Silikon ausbilden.
Farbe nach Wahl
Menge: 75,000 m

#### Bereich 04.02 Bodenfliesen

**04.02.1 Grundierung Boden**
Grundierung, lösemittelfrei, Boden:
Porenfüllende Grundierung mit Eurolan FK 28, o. gleichwertig
transparentes, lösemittelfreies,
2-K-Reaktionsharz auf Epoxidharzbasis.
Verbrauch ca. 300-500g/m2,
jenach Saugfähigkeit des Untergrundes liefern und sach
und fachgerecht aufbringen.
Untergrund 1 : Zementestrich

.......................................................
angeb. Fabrikat
Menge: 65,000 m²

**04.02.2 Rohrdurchführung Boden/Bodneinlauf**
Rohrdurchführungen abdichten und anarbeiten an Bodenablauf,
Abdichten der Rohrdurchführungen mit der
Superflex MA 1 dichtmanschette.
Die dichtmanschette wird in das aufgespachtelte
Superflex 40S, lösemittelfreier 2-K Epoxidharzkleber,
eingedrückt und anschliessend mit Superflex 40 S
überspachtelt.
Der letzte Auftrag superflex 40 S wird mit
ofengetrocktnetem Quarzsand ( 0,7-1,2mm)
abgestreut.
Menge: 3,000 Stk

**04.02.3 Flächenandichtung Boden**
Flächenabdichtung der waagerechten
Flächen an Wand und boden mit superflex 40,
lösemittelfrei, rollfähige 2-K-Flächenabdichtung auf
Epoxidharzbasis auf der noch klebrigen Grundierung
ausführen.
1. Auftrag Superflex 40 mit Spitzzahnglätter aufkämmen
und unmittelbar danach gleichmässig ca 1,5mmdick mit
der Glättkelle abziehen.
2. Auftrag erfolgt frühestens nach 24 Std nach dem 1.
auftrag.
Die noch frische Flächenabdichtung ( letzter auftrag)
wird mit ofengetrocknetem Quarzsand abgestreut.
Nach dem ausreagieren der Abdichtung(ca.1-2 Tage)
ist der überschüssige Quarzsand zu eentfernen.

.......................................................angeb. Fabrikat
Menge: 65,000 m²

**04.02.4 Raumecken abdichten waagerecht**
Abdichten der Raumecken mit Superflex AB 75,
hochelastisches, gewebekaschiertes
Spezial-Elastomer-Abdichtband, am anschluß Boden-Wand
und Wand-Wand.
Das Abdichtband wird in das aufgespachtelte Superflex
40 S 2-K-Epoxidharz eingedrückt und anschliessend im
Randbereich überspachtelt.

.......................................................
angeb. Fabrikat
Menge: 50,000 m

**04.02.5 Bodenfliesen 20/20, R 12V4**
Bodenfliesen, Format 20/20,
rutschhemmend R12 V4 für Küchen liefern und im
Dünnbettverfahren auf die v.g. Bodenbeschichtung
verlegen.

Fabrikat: Agrob Buchtal
  Serie Basis 3
  Farbe: anthrazit
Menge: 65,000 m²

**04.02.6 Hohlkehlsockel 10/20**
Hohlkehlsockel, passend zum Bodenbelag,
Format : 10/20,
liefern und im Mörtelbett verlegen.
Menge: 50,000 m

**04.02.7 Hohlkehlsockel Innenecken**
Hohlkelsockel. Innenecken
passend zum Bodenbelag
liefern und im Mörtelbett verlegen.
Menge: 8,000 Stk

**04.02.8 Hohlkehlsockel Aussenecken**
Hohlkelsockel. Außenecken
passend zum Bodenbelag
liefern und im Mörtelbett verlegen.
Menge: 6,000 Stk

**04.02.9 Verfugung Bodenbelag**
Bodenfliesen mit Epoxhidharzmörtel, säure- u.
laugenbeständig verfugen.
Fabrikat : PCI Rigamuls, oder gleichwertig
Farbe: hellgrau

.......................................................angeb. Fabrikat
Menge: 65,000 m²

**04.02.10 Verfugung Sockel**
Sockelfliesen mit Epohidharzmörtel, säure- u.
laugenbeständig verfugen.
Fabrikat : PCI Rigamuls, o. gleichwertig
farbe :hellgrau

.......................................................
angeb. Fabrikat
Menge: 50,000 m

**04.02.11 Zulage Ausklinkungen**
Zulage für das Herstellen von Ausklinkungen bedingt
durch Rohrdurchführungen im Bodenbelag.
Menge: 10,000 Stk

**04.02.12 Anarbeiten Bodeneinlauf**
Zulage für das Anarbeiten an Bodeneinläufe ,quadratisch ca 25/25
Menge: 3,000 Stk

**04.02.13 Edelstahlschiene V4a**
Edelstahlschiene 40 x 5mm
L = 4700mm
liefern und flächenbündig mit den Bodenfliesen als unterer abschluss zum Rolltor der Mensa und Übergang zum Kautschukboden
auf Bodenabdichtung mit Epoxidharzkleber montieren incl. erf. Unterfütterungen.
Menge: 1,000 Stk

**04.02.14 Edelstahlschiene V4a**
wie vor, jedoch
Abmessung: 136 x 5mm
Länge: 2630mm
Menge: 2,000 Stk

### Titel 05 Stundenlohnarbeiten

*Hinweis: Vorbemerkungen:*
Stundenlohnarbeiten dürfen nur auf ausdrücklicher Anordnung der Bauleitung ausgeführt werden.
Stundenzettel von Arbeiten, die nicht angeordnet wurden, werden nicht vergütet.

Stundenlohnzettel sind spätestens 2 Tage nach der Durchführung abzeichnen zu lassen, andernfalls werden sie nicht anerkannt.

**05.1 Stundensatz Meister, Naturwerkstein**
Arbeiten, welche nicht in den Positionen
erfasst sind und gegen Nachweis zur
Ausführung kommen:
Vorarbeiter
Menge: 5,000 h

**05.2 Stundensatz Facharbeiter**
Arbeiten, welche nicht in den Positionen
erfasst sind und gegen Nachweis zur
Ausführung kommen:
Facharbeiter
Menge: 5,000 h

**05.3 Stundensatz Helfer**
Arbeiten, welche nicht in den Positionen
erfasst sind und gegen Nachweis zur
Ausführung kommen:
Helfer
Menge: 5,000 h
